# Stausanierungen / Rückbauten Pritzwalk Teil V
Angebotsaufforderung (GAEB 90, DA83)
DV-Nummer: WB220121
Eröffnung: 26.05.26
Währung: EUR
Auftraggeber: Wasser- und Bodenverband "Prignitz", Sitz Pritzwalk, Schönha

## Lieferung Stauköpfe
Datum: 28.04.26

*Hinweis*
Hinweis zu Lieferung und Abrechnung

Die Baudurchführung (Einbau der Stauköpfe durch den WBV
"Prignitz") ist von Herbst 2026 bis Frühjahr 2027
geplant. Die Abrechnung der Leistung durch den
Auftragnehmer muss zum Teil im Jahr 2026 und zum Teil
im Jahr 2027 erfolgen.

### Titel 01 Los 1 - Gew.Nr. 1/15 Stau I

*Hinweis*
Vorbemerkung

Die nachfolgende Position beinhaltet den beschriebenen
Betonstaukopf zu liefern und auf Anweisung des AG am
Lieferort zwischen Putlitz und Triglitz im Amt
Putlitz-Berge abzuladen. Der genaue Lieferort ist vorab
mit dem AG abzustimmen. Es handelt sich dabei aber in
jedem Fall um einen Übergabepunkt an einer befestigten
Straße.

Der Zeitraum der Lieferung ist mit dem AG detailliert
abzustimmen.
Vor der Ausführung ist dem AG eine Ausführungszeichnung
für jeden Betonstaukopf zur Bestätigung und Freigabe
vorzulegen.

**01.1 Betonstaukopf**
Betonstaukopf
Fertigung und Lieferung von einem Betonschachtbauwerk
nach statischen und konstruktiven Erfordernissen in
Rechteckbauweise ein- oder zweiteilig aus
WU-Stahlbeton, einschl. zugelassenem Montagekleber.
Eingebauter Führungsrahmen (U80) mit Sohlbalken bündig
in die Betonwandung eingelassen und verankert.
Alle Metallteile in feuerverzinkter Ausführung.
Höhe des Betonkörpers: H = 1,70 m (Schachtsohle bis UK
Gitterrost)
Innenabmessung: 1200 mm x 1500 mm
Wandstärke: 150 mm
Bodenplatte: 200 mm (Auftriebssicherung nicht
erforderlich)
einschließlich Steigbügel Form B ober- und unterhalb
(beidseitig) des Jalousienverschlusses
Rohranschlüsse: Betonglockenmuffenrohr DN 800
Fertigteilschacht einschl. Verlegeösen frei Baustelle
liefern, entladen,  einbauen.

Ausrüstung
Kleinststauwinde mit ca. 6 KN, Triebstock, Traverse für
Winde und die komplette Jalousiestautafeln herstellen
und fertig montiert liefern und einbauen.
Traverse mit Windwerk ca. 1,0 m über OK Gitterrost.

Kleinststauwinde
für manuellen Betrieb zum Heben und Senken von
Stautafeln über Triebstock.
Die Winde ist so herzustellen, dass keine Bremse
notwendig wird. Alle Lagerstellen sind wartungsfrei
auszubilden.

Techn. Daten
zulässige Hubkraft  F=6300 N
Hub- und Senkgeschwindigkeit
bei 30 U-1  v=3,5 mm/s
Antriebsritzel für Triebstock t=31,4 mm
abnehmbare Handkurbel
Antriebszapfen mit Vorrichtung gegen unbefugte
Fremdbedienung

Korrosionsschutz
Gehäuse und alle Getriebeteile und Stahlteile
feuerverzinkt
Gehäuse zusätzl. Beschichtung mit Macropoxy EG1+ und
Deckbeschichtung Acrolon EG 5 Gesamtschichtdicke 240mü
(Fa. Sherwin Williams oder gleichw.) RAL 6011
einschl. Übergabe einer Betriebsdokumentation mit
Bedienanleitung und Wartung.

Staubohlen: L=1260 mm; B=60 mm; H=150mm
  (ohne Nut u. Feder)
Stauhöhe:  750 mm
Holzart:  Eichenholz
Grundbohle: 1 Stück / Höhe 150 mm
Spaltmaß:  120 mm

Einschl. Gitterrostabdeckung (begehbar) beidseitig
klapp- und abschließbar. Alle Metallteile in
feuerverzinkter Ausführung.
Menge: 1,000 Stüc

**01.2 Lieferung Handkurbel**
Lieferung einer Handkurbel für das Windwerk
und einem Schlüssel für die Gitterrostabdeckung.
Menge: 1,000 Stüc

**01.3 Einstiegshilfe, einschließlich Hülse**
Einstiegshilfe bestehend aus:
Hülse aus V4A-Edelstahl-Rostfrei (Werkstoffnummer 1.4571) elektropoliert,
mit Kulissenführung am oberen und am unteren Ende,
Ausführung D (Eindübeln)
einschließlich eines zugelassenen Dübelsystems z.B.
HILTI-HVA bestehend aus zwei Mörtelpatronen HEA M8,
2 Ankerstangen M  12*95, einschließlich Muttern,
Kontermuttern und Unterlegscheiben liefern und in
Betonstaukopf einbauen. Alle Metallteile des
Dübelsystems müssen ebenfalls aus V4A- Edelstahl
bestehen (W.-Nr. 1.4571). Wird ein anderes als vom
Hersteller vorgegebenes Dübelsystem verwendet, so muss
die Eignung im Hinblick auf die Randabstände und die
Verwendbarkeit bei einer Betondicke von 90mm nach
DIN 4034 10/73 und DIN 4034 09/90, Teil 1-2, nachgewiesen werden.

Haltestange mit T-Griff, Länge 1,35m, aus
V4A-Edelstahl-Rostfrei (W.-Nr. 1.4571) mit zwei
Arretierungsmöglichkeiten wird gesondert vergütet.

 Vom Bieter auszufüllen:

Fabrikat: '..............................'

Die Eignung des angebotenen Fabrikates ist entsprechend
den vorstehenden Anforderungen durch Vorlage einer
Prüfbescheinigung vom "Fachausschuß Bauliche
Einrichtungen" nachzuweisen.
Menge: 1,000 Stüc

**01.4 Haltestange mit T-Griff,**
Haltestange mit T-Griff,
Länge 1,35m,
aus V4A-Edelstahl-Rostfrei (W.-Nr. 1.4571) mit zwei
Arretierungsmöglichkeiten liefern.
Menge: 1,000 Stüc

**01.5 Böschungsstueck liefern, Rohr-DN 800, Beton, Einlauf**
Böschungsstueck liefern Rohr-DN 800.nach DIN 4032
Einlauf
Material = Beton
Neigung des Anlaufs 1 zu 1,5.
Menge: 1,000 Stüc

**01.6 Böschungsstueck liefern, Rohr-DN 800, Beton, Auslauf**
Böschungsstueck liefern Rohr-DN 800.nach DIN 4032
Auslauf
Material = Beton
Neigung des Anlaufs 1 zu 1,5.
Menge: 1,000 Stüc

**01.7 Gelenkstueck SS liefern, Rohr-DN 800, Beton,**
Gelenkstueck liefern Rohr-DN 800 nach DIN 4032
Spitzende - Spitzende Länge 1,00 m,
Einlauf Material = Beton.
Menge: 1,000 Stüc

**01.8 Gelenkstueck SM liefern, Rohr-DN 800, Beton,**
Gelenkstueck liefern Rohr-DN 800 nach DIN 4032
Spitzende - Muffe Länge 1,00 m,
Einlauf Material = Beton.
Menge: 1,000 Stüc

**01.9 Betonrohrltg. mit Fuß liefern, Rohr DN 800**
Rohrleitung aus Betonrohren nach DIN EN 1916 -
DIN V 1201, liefern
DN 800, Form KFW-F. Rohr mit Fuß.
Rohrverbindung mit Muffe mit integrierter
Gleitringdichtung aus Elastomeren nach DIN 4060.
Verlegetiefe (Fließsohle) bis 2,5 m.
Überdeckung bis 1,0 m
Straßenverkehrslast = SLW 60
Nachweis der Rohrstatik ist
vom Hersteller zu erbringen.
Menge: 12,000 m

### Titel 02 Los 2 - Gew.Nr. 1/15 Stau III

*Hinweis*
Vorbemerkung

Die nachfolgende Position beinhaltet den beschriebenen
Betonstaukopf zu liefern und auf Anweisung des AG am
Lieferort zwischen Putlitz und Triglitz im Amt
Putlitz-Berge abzuladen. Der genaue Lieferort ist vorab
mit dem AG abzustimmen. Es handelt sich dabei aber in
jedem Fall um einen Übergabepunkt an einer befestigten
Straße.

Der Zeitraum der Lieferung ist mit dem AG detailliert
abzustimmen.
Vor der Ausführung ist dem AG eine Ausführungszeichnung
für jeden Betonstaukopf zur Bestätigung und Freigabe
vorzulegen.

**02.1 Betonstaukopf**
Betonstaukopf
Fertigung und Lieferung von einem Betonschachtbauwerk
nach statischen und konstruktiven Erfordernissen in
Rechteckbauweise ein- oder zweiteilig aus
WU-Stahlbeton, einschl. zugelassenem Montagekleber.
Eingebauter Führungsrahmen (U80) mit Sohlbalken bündig
in die Betonwandung eingelassen und verankert.
Alle Metallteile in feuerverzinkter Ausführung.
Höhe des Betonkörpers: H = 2,00 m (Schachtsohle bis UK
Gitterrost)
Innenabmessung: 1200 mm x 1500 mm
Wandstärke: 150 mm
Bodenplatte: 200 mm (Auftriebssicherung nicht
erforderlich)
einschließlich Steigbügel Form B ober- und unterhalb
(beidseitig) des Jalousienverschlusses
Rohranschlüsse: Betonglockenmuffenrohr DN 600
Fertigteilschacht einschl. Verlegeösen frei Baustelle
liefern, entladen,  einbauen.

Ausrüstung
Kleinststauwinde mit ca. 6 KN, Triebstock, Traverse für
Winde und die komplette Jalousiestautafeln herstellen
und fertig montiert liefern und einbauen.
Traverse mit Windwerk ca. 1,0 m über OK Gitterrost.

Kleinststauwinde
für manuellen Betrieb zum Heben und Senken von
Stautafeln über Triebstock.
Die Winde ist so herzustellen, dass keine Bremse
notwendig wird. Alle Lagerstellen sind wartungsfrei
auszubilden.

Techn. Daten
zulässige Hubkraft  F=6300 N
Hub- und Senkgeschwindigkeit
bei 30 U-1  v=3,5 mm/s
Antriebsritzel für Triebstock t=31,4 mm
abnehmbare Handkurbel
Antriebszapfen mit Vorrichtung gegen unbefugte
Fremdbedienung

Korrosionsschutz
Gehäuse und alle Getriebeteile und Stahlteile
feuerverzinkt
Gehäuse zusätzl. Beschichtung mit Macropoxy EG1+ und
Deckbeschichtung Acrolon EG 5 Gesamtschichtdicke 240mü
(Fa. Sherwin Williams oder gleichw.) RAL 6011
einschl. Übergabe einer Betriebsdokumentation mit
Bedienanleitung und Wartung.

Staubohlen: L=1260 mm; B=60 mm; H=150mm
  (ohne Nut u. Feder)
Stauhöhe:  1050 mm
Holzart:  Eichenholz
Grundbohle: 1 Stück / Höhe 150 mm
Spaltmaß:  120 mm

Einschl. Gitterrostabdeckung (begehbar) beidseitig
klapp- und abschließbar. Alle Metallteile in
feuerverzinkter Ausführung.
Menge: 1,000 Stüc

**02.2 Lieferung Handkurbel**
Lieferung einer Handkurbel für das Windwerk
und einem Schlüssel für die Gitterrostabdeckung.
Menge: 1,000 Stüc

**02.3 Einstiegshilfe, einschließlich Hülse**
Einstiegshilfe bestehend aus:
Hülse aus V4A-Edelstahl-Rostfrei (Werkstoffnummer 1.4571) elektropoliert,
mit Kulissenführung am oberen und am unteren Ende,
Ausführung D (Eindübeln)
einschließlich eines zugelassenen Dübelsystems z.B.
HILTI-HVA bestehend aus zwei Mörtelpatronen HEA M8,
2 Ankerstangen M  12*95, einschließlich Muttern,
Kontermuttern und Unterlegscheiben liefern und in
Betonstaukopf einbauen. Alle Metallteile des
Dübelsystems müssen ebenfalls aus V4A- Edelstahl
bestehen (W.-Nr. 1.4571). Wird ein anderes als vom
Hersteller vorgegebenes Dübelsystem verwendet, so muss
die Eignung im Hinblick auf die Randabstände und die
Verwendbarkeit bei einer Betondicke von 90mm nach
DIN 4034 10/73 und DIN 4034 09/90, Teil 1-2, nachgewiesen werden.

Haltestange mit T-Griff, Länge 1,35m, aus
V4A-Edelstahl-Rostfrei (W.-Nr. 1.4571) mit zwei
Arretierungsmöglichkeiten wird gesondert vergütet.

 Vom Bieter auszufüllen:

Fabrikat: '..............................'

Die Eignung des angebotenen Fabrikates ist entsprechend
den vorstehenden Anforderungen durch Vorlage einer
Prüfbescheinigung vom "Fachausschuß Bauliche
Einrichtungen" nachzuweisen.
Menge: 1,000 Stüc

**02.4 Böschungsstueck liefern, Rohr-DN 600, Beton, Einlauf**
Böschungsstueck liefern Rohr-DN 600.nach DIN 4032
Einlauf
Material = Beton
Neigung des Anlaufs 1 zu 1,5.
Menge: 1,000 Stüc

**02.5 Böschungsstueck liefern, Rohr-DN 600, Beton, Auslauf**
Böschungsstueck liefern Rohr-DN 600.nach DIN 4032
Auslauf
Material = Beton
Neigung des Anlaufs 1 zu 1,5.
Menge: 1,000 Stüc

**02.6 Gelenkstueck SS liefern, Rohr-DN 600, Beton,**
Gelenkstueck liefern Rohr-DN 600 nach DIN 4032
Spitzende - Spitzende Länge 1,00 m,
Einlauf Material = Beton.
Menge: 1,000 Stüc

**02.7 Gelenkstueck SM liefern, Rohr-DN 600, Beton,**
Gelenkstueck liefern Rohr-DN 600 nach DIN 4032
Spitzende - Muffe Länge 1,00 m,
Einlauf Material = Beton.
Menge: 1,000 Stüc

**02.8 Betonrohrltg. mit Fuß liefern, Rohr DN 600**
Rohrleitung aus Betonrohren nach DIN EN 1916 -
DIN V 1201, liefern
DN 600, Form KFW-F. Rohr mit Fuß.
Rohrverbindung mit Muffe mit integrierter
Gleitringdichtung aus Elastomeren nach DIN 4060.
Verlegetiefe (Fließsohle) bis 2,5 m.
Überdeckung bis 1,0 m
Straßenverkehrslast = SLW 60
Nachweis der Rohrstatik ist
vom Hersteller zu erbringen.
Menge: 10,000 m

### Titel 03 Los 3 - Gew.Nr. 1/15 Stau IV

*Hinweis*
Vorbemerkung

Die nachfolgende Position beinhaltet den beschriebenen
Betonstaukopf zu liefern und auf Anweisung des AG am
Lieferort zwischen Putlitz und Triglitz im Amt
Putlitz-Berge abzuladen. Der genaue Lieferort ist vorab
mit dem AG abzustimmen. Es handelt sich dabei aber in
jedem Fall um einen Übergabepunkt an einer befestigten
Straße.

Der Zeitraum der Lieferung ist mit dem AG detailliert
abzustimmen.
Vor der Ausführung ist dem AG eine Ausführungszeichnung
für jeden Betonstaukopf zur Bestätigung und Freigabe
vorzulegen.

**03.1 Betonstaukopf**
Betonstaukopf
Fertigung und Lieferung von einem Betonschachtbauwerk
nach statischen und konstruktiven Erfordernissen in
Rechteckbauweise ein- oder zweiteilig aus
WU-Stahlbeton, einschl. zugelassenem Montagekleber.
Eingebauter Führungsrahmen (U80) mit Sohlbalken bündig
in die Betonwandung eingelassen und verankert.
Alle Metallteile in feuerverzinkter Ausführung.
Höhe des Betonkörpers: H = 1,80 m (Schachtsohle bis UK
Gitterrost)
Innenabmessung: 1200 mm x 1500 mm
Wandstärke: 150 mm
Bodenplatte: 200 mm (Auftriebssicherung nicht
erforderlich)
einschließlich Steigbügel Form B ober- und unterhalb
(beidseitig) des Jalousienverschlusses
Rohranschlüsse: Betonglockenmuffenrohr DN 600
Fertigteilschacht einschl. Verlegeösen frei Baustelle
liefern, entladen,  einbauen.

Ausrüstung
Kleinststauwinde mit ca. 6 KN, Triebstock, Traverse für
Winde und die komplette Jalousiestautafeln herstellen
und fertig montiert liefern und einbauen.
Traverse mit Windwerk ca. 1,0 m über OK Gitterrost.

Kleinststauwinde
für manuellen Betrieb zum Heben und Senken von
Stautafeln über Triebstock.
Die Winde ist so herzustellen, dass keine Bremse
notwendig wird. Alle Lagerstellen sind wartungsfrei
auszubilden.

Techn. Daten
zulässige Hubkraft  F=6300 N
Hub- und Senkgeschwindigkeit
bei 30 U-1  v=3,5 mm/s
Antriebsritzel für Triebstock t=31,4 mm
abnehmbare Handkurbel
Antriebszapfen mit Vorrichtung gegen unbefugte
Fremdbedienung

Korrosionsschutz
Gehäuse und alle Getriebeteile und Stahlteile
feuerverzinkt
Gehäuse zusätzl. Beschichtung mit Macropoxy EG1+ und
Deckbeschichtung Acrolon EG 5 Gesamtschichtdicke 240mü
(Fa. Sherwin Williams oder gleichw.) RAL 6011
einschl. Übergabe einer Betriebsdokumentation mit
Bedienanleitung und Wartung.

Staubohlen: L=1260 mm; B=60 mm; H=150mm
  (ohne Nut u. Feder)
Stauhöhe:  1200 mm
Holzart:  Eichenholz
Grundbohle: 1 Stück / Höhe 150 mm
Spaltmaß:  120 mm

Einschl. Gitterrostabdeckung (begehbar) beidseitig
klapp- und abschließbar. Alle Metallteile in
feuerverzinkter Ausführung.
Menge: 1,000 Stüc

**03.2 Lieferung Handkurbel**
Lieferung einer Handkurbel für das Windwerk
und einem Schlüssel für die Gitterrostabdeckung.
Menge: 1,000 Stüc

**03.3 Einstiegshilfe, einschließlich Hülse**
Einstiegshilfe bestehend aus:
Hülse aus V4A-Edelstahl-Rostfrei (Werkstoffnummer 1.4571) elektropoliert,
mit Kulissenführung am oberen und am unteren Ende,
Ausführung D (Eindübeln)
einschließlich eines zugelassenen Dübelsystems z.B.
HILTI-HVA bestehend aus zwei Mörtelpatronen HEA M8,
2 Ankerstangen M  12*95, einschließlich Muttern,
Kontermuttern und Unterlegscheiben liefern und in
Betonstaukopf einbauen. Alle Metallteile des
Dübelsystems müssen ebenfalls aus V4A- Edelstahl
bestehen (W.-Nr. 1.4571). Wird ein anderes als vom
Hersteller vorgegebenes Dübelsystem verwendet, so muss
die Eignung im Hinblick auf die Randabstände und die
Verwendbarkeit bei einer Betondicke von 90mm nach
DIN 4034 10/73 und DIN 4034 09/90, Teil 1-2, nachgewiesen werden.

Haltestange mit T-Griff, Länge 1,35m, aus
V4A-Edelstahl-Rostfrei (W.-Nr. 1.4571) mit zwei
Arretierungsmöglichkeiten wird gesondert vergütet.

 Vom Bieter auszufüllen:

Fabrikat: '..............................'

Die Eignung des angebotenen Fabrikates ist entsprechend
den vorstehenden Anforderungen durch Vorlage einer
Prüfbescheinigung vom "Fachausschuß Bauliche
Einrichtungen" nachzuweisen.
Menge: 1,000 Stüc

**03.4 Böschungsstueck liefern, Rohr-DN 600, Beton, Einlauf**
Böschungsstueck liefern Rohr-DN 600.nach DIN 4032
Einlauf
Material = Beton
Neigung des Anlaufs 1 zu 1,5.
Menge: 1,000 Stüc

**03.5 Böschungsstueck liefern, Rohr-DN 600, Beton, Auslauf**
Böschungsstueck liefern Rohr-DN 600.nach DIN 4032
Auslauf
Material = Beton
Neigung des Anlaufs 1 zu 1,5.
Menge: 1,000 Stüc

**03.6 Gelenkstueck SS liefern, Rohr-DN 600, Beton,**
Gelenkstueck liefern Rohr-DN 600 nach DIN 4032
Spitzende - Spitzende Länge 1,00 m,
Einlauf Material = Beton.
Menge: 1,000 Stüc

**03.7 Gelenkstueck SM liefern, Rohr-DN 600, Beton,**
Gelenkstueck liefern Rohr-DN 600 nach DIN 4032
Spitzende - Muffe Länge 1,00 m,
Einlauf Material = Beton.
Menge: 1,000 Stüc

**03.8 Betonrohrltg. mit Fuß liefern, Rohr DN 600**
Rohrleitung aus Betonrohren nach DIN EN 1916 -
DIN V 1201, liefern
DN 600, Form KFW-F. Rohr mit Fuß.
Rohrverbindung mit Muffe mit integrierter
Gleitringdichtung aus Elastomeren nach DIN 4060.
Verlegetiefe (Fließsohle) bis 2,5 m.
Überdeckung bis 1,0 m
Straßenverkehrslast = SLW 60
Nachweis der Rohrstatik ist
vom Hersteller zu erbringen.
Menge: 12,000 m

### Titel 04 Los 4 - Gew.Nr. 1/15 Stau V

*Hinweis*
Vorbemerkung

Die nachfolgende Position beinhaltet den beschriebenen
Betonstaukopf zu liefern und auf Anweisung des AG am
Lieferort zwischen Putlitz und Triglitz im Amt
Putlitz-Berge abzuladen. Der genaue Lieferort ist vorab
mit dem AG abzustimmen. Es handelt sich dabei aber in
jedem Fall um einen Übergabepunkt an einer befestigten
Straße.

Der Zeitraum der Lieferung ist mit dem AG detailliert
abzustimmen.
Vor der Ausführung ist dem AG eine Ausführungszeichnung
für jeden Betonstaukopf zur Bestätigung und Freigabe
vorzulegen.

**04.1 Betonstaukopf**
Betonstaukopf
Fertigung und Lieferung von einem Betonschachtbauwerk
nach statischen und konstruktiven Erfordernissen in
Rechteckbauweise ein- oder zweiteilig aus
WU-Stahlbeton, einschl. zugelassenem Montagekleber.
Eingebauter Führungsrahmen (U80) mit Sohlbalken bündig
in die Betonwandung eingelassen und verankert.
Alle Metallteile in feuerverzinkter Ausführung.
Höhe des Betonkörpers: H = 1,60 m (Schachtsohle bis UK
Gitterrost)
Innenabmessung: 1200 mm x 1500 mm
Wandstärke: 150 mm
Bodenplatte: 200 mm (Auftriebssicherung nicht
erforderlich)
einschließlich Steigbügel Form B ober- und unterhalb
(beidseitig) des Jalousienverschlusses
Rohranschlüsse: Betonglockenmuffenrohr DN 600
Fertigteilschacht einschl. Verlegeösen frei Baustelle
liefern, entladen,  einbauen.

Ausrüstung
Kleinststauwinde mit ca. 6 KN, Triebstock, Traverse für
Winde und die komplette Jalousiestautafeln herstellen
und fertig montiert liefern und einbauen.
Traverse mit Windwerk ca. 1,0 m über OK Gitterrost.

Kleinststauwinde
für manuellen Betrieb zum Heben und Senken von
Stautafeln über Triebstock.
Die Winde ist so herzustellen, dass keine Bremse
notwendig wird. Alle Lagerstellen sind wartungsfrei
auszubilden.

Techn. Daten
zulässige Hubkraft  F=6300 N
Hub- und Senkgeschwindigkeit
bei 30 U-1  v=3,5 mm/s
Antriebsritzel für Triebstock t=31,4 mm
abnehmbare Handkurbel
Antriebszapfen mit Vorrichtung gegen unbefugte
Fremdbedienung

Korrosionsschutz
Gehäuse und alle Getriebeteile und Stahlteile
feuerverzinkt
Gehäuse zusätzl. Beschichtung mit Macropoxy EG1+ und
Deckbeschichtung Acrolon EG 5 Gesamtschichtdicke 240mü
(Fa. Sherwin Williams oder gleichw.) RAL 6011
einschl. Übergabe einer Betriebsdokumentation mit
Bedienanleitung und Wartung.

Staubohlen: L=1260 mm; B=60 mm; H=150mm
  (ohne Nut u. Feder)
Stauhöhe:  750 mm
Holzart:  Eichenholz
Grundbohle: 1 Stück / Höhe 150 mm
Spaltmaß:  120 mm

Einschl. Gitterrostabdeckung (begehbar) beidseitig
klapp- und abschließbar. Alle Metallteile in
feuerverzinkter Ausführung.
Menge: 1,000 Stüc

**04.2 Einstiegshilfe, einschließlich Hülse**
Einstiegshilfe bestehend aus:
Hülse aus V4A-Edelstahl-Rostfrei (Werkstoffnummer 1.4571) elektropoliert,
mit Kulissenführung am oberen und am unteren Ende,
Ausführung D (Eindübeln)
einschließlich eines zugelassenen Dübelsystems z.B.
HILTI-HVA bestehend aus zwei Mörtelpatronen HEA M8,
2 Ankerstangen M  12*95, einschließlich Muttern,
Kontermuttern und Unterlegscheiben liefern und in
Betonstaukopf einbauen. Alle Metallteile des
Dübelsystems müssen ebenfalls aus V4A- Edelstahl
bestehen (W.-Nr. 1.4571). Wird ein anderes als vom
Hersteller vorgegebenes Dübelsystem verwendet, so muss
die Eignung im Hinblick auf die Randabstände und die
Verwendbarkeit bei einer Betondicke von 90mm nach
DIN 4034 10/73 und DIN 4034 09/90, Teil 1-2, nachgewiesen werden.

Haltestange mit T-Griff, Länge 1,35m, aus
V4A-Edelstahl-Rostfrei (W.-Nr. 1.4571) mit zwei
Arretierungsmöglichkeiten wird gesondert vergütet.

 Vom Bieter auszufüllen:

Fabrikat: '..............................'

Die Eignung des angebotenen Fabrikates ist entsprechend
den vorstehenden Anforderungen durch Vorlage einer
Prüfbescheinigung vom "Fachausschuß Bauliche
Einrichtungen" nachzuweisen.
Menge: 1,000 Stüc

**04.3 Böschungsstueck liefern, Rohr-DN 600, Beton, Einlauf**
Böschungsstueck liefern Rohr-DN 600.nach DIN 4032
Einlauf
Material = Beton
Neigung des Anlaufs 1 zu 1,5.
Menge: 1,000 Stüc

**04.4 Böschungsstueck liefern, Rohr-DN 600, Beton, Auslauf**
Böschungsstueck liefern Rohr-DN 600.nach DIN 4032
Auslauf
Material = Beton
Neigung des Anlaufs 1 zu 1,5.
Menge: 1,000 Stüc

**04.5 Gelenkstueck SS liefern, Rohr-DN 600, Beton,**
Gelenkstueck liefern Rohr-DN 600 nach DIN 4032
Spitzende - Spitzende Länge 1,00 m,
Einlauf Material = Beton.
Menge: 1,000 Stüc

**04.6 Gelenkstueck SM liefern, Rohr-DN 600, Beton,**
Gelenkstueck liefern Rohr-DN 600 nach DIN 4032
Spitzende - Muffe Länge 1,00 m,
Einlauf Material = Beton.
Menge: 1,000 Stüc

**04.7 Betonrohrltg. mit Fuß liefern, Rohr DN 600**
Rohrleitung aus Betonrohren nach DIN EN 1916 -
DIN V 1201, liefern
DN 600, Form KFW-F. Rohr mit Fuß.
Rohrverbindung mit Muffe mit integrierter
Gleitringdichtung aus Elastomeren nach DIN 4060.
Verlegetiefe (Fließsohle) bis 2,5 m.
Überdeckung bis 1,0 m
Straßenverkehrslast = SLW 60
Nachweis der Rohrstatik ist
vom Hersteller zu erbringen.
Menge: 12,000 m

### Titel 05 Los 5 - Gew.Nr. 1/00/05 Stau I

*Hinweis*
Vorbemerkung

Die nachfolgende Position beinhaltet den beschriebenen
Betonstaukopf zu liefern und auf Anweisung des AG am
Lieferort zwischen Putlitz und Triglitz im Amt
Putlitz-Berge abzuladen. Der genaue Lieferort ist vorab
mit dem AG abzustimmen. Es handelt sich dabei aber in
jedem Fall um einen Übergabepunkt an einer befestigten
Straße.

Der Zeitraum der Lieferung ist mit dem AG detailliert
abzustimmen.
Vor der Ausführung ist dem AG eine Ausführungszeichnung
für jeden Betonstaukopf zur Bestätigung und Freigabe
vorzulegen.

**05.1 Betonstaukopf**
Betonstaukopf
Fertigung und Lieferung von einem Betonschachtbauwerk
nach statischen und konstruktiven Erfordernissen in
Rechteckbauweise ein- oder zweiteilig aus
WU-Stahlbeton, einschl. zugelassenem Montagekleber.
Eingebauter Führungsrahmen (U80) mit Sohlbalken bündig
in die Betonwandung eingelassen und verankert.
Alle Metallteile in feuerverzinkter Ausführung.
Höhe des Betonkörpers: H = 2,00 m (Schachtsohle bis UK
Gitterrost)
Innenabmessung: 1200 mm x 1500 mm
Wandstärke: 150 mm
Bodenplatte: 200 mm (Auftriebssicherung nicht
erforderlich)
einschließlich Steigbügel Form B ober- und unterhalb
(beidseitig) des Jalousienverschlusses
Rohranschlüsse: Betonglockenmuffenrohr DN 800
Fertigteilschacht einschl. Verlegeösen frei Baustelle
liefern, entladen,  einbauen.

Ausrüstung
Kleinststauwinde mit ca. 6 KN, Triebstock, Traverse für
Winde und die komplette Jalousiestautafeln herstellen
und fertig montiert liefern und einbauen.
Traverse mit Windwerk ca. 1,0 m über OK Gitterrost.

Kleinststauwinde
für manuellen Betrieb zum Heben und Senken von
Stautafeln über Triebstock.
Die Winde ist so herzustellen, dass keine Bremse
notwendig wird. Alle Lagerstellen sind wartungsfrei
auszubilden.

Techn. Daten
zulässige Hubkraft  F=6300 N
Hub- und Senkgeschwindigkeit
bei 30 U-1  v=3,5 mm/s
Antriebsritzel für Triebstock t=31,4 mm
abnehmbare Handkurbel
Antriebszapfen mit Vorrichtung gegen unbefugte
Fremdbedienung

Korrosionsschutz
Gehäuse und alle Getriebeteile und Stahlteile
feuerverzinkt
Gehäuse zusätzl. Beschichtung mit Macropoxy EG1+ und
Deckbeschichtung Acrolon EG 5 Gesamtschichtdicke 240mü
(Fa. Sherwin Williams oder gleichw.) RAL 6011
einschl. Übergabe einer Betriebsdokumentation mit
Bedienanleitung und Wartung.

Staubohlen: L=1260 mm; B=60 mm; H=150mm
  (ohne Nut u. Feder)
Stauhöhe:  1050 mm
Holzart:  Eichenholz
Grundbohle: 1 Stück / Höhe 150 mm
Spaltmaß:  120 mm

Einschl. Gitterrostabdeckung (begehbar) beidseitig
klapp- und abschließbar. Alle Metallteile in
feuerverzinkter Ausführung.
Menge: 1,000 Stüc

**05.2 Einstiegshilfe, einschließlich Hülse**
Einstiegshilfe bestehend aus:
Hülse aus V4A-Edelstahl-Rostfrei (Werkstoffnummer 1.4571) elektropoliert,
mit Kulissenführung am oberen und am unteren Ende,
Ausführung D (Eindübeln)
einschließlich eines zugelassenen Dübelsystems z.B.
HILTI-HVA bestehend aus zwei Mörtelpatronen HEA M8,
2 Ankerstangen M  12*95, einschließlich Muttern,
Kontermuttern und Unterlegscheiben liefern und in
Betonstaukopf einbauen. Alle Metallteile des
Dübelsystems müssen ebenfalls aus V4A- Edelstahl
bestehen (W.-Nr. 1.4571). Wird ein anderes als vom
Hersteller vorgegebenes Dübelsystem verwendet, so muss
die Eignung im Hinblick auf die Randabstände und die
Verwendbarkeit bei einer Betondicke von 90mm nach
DIN 4034 10/73 und DIN 4034 09/90, Teil 1-2, nachgewiesen werden.

Haltestange mit T-Griff, Länge 1,35m, aus
V4A-Edelstahl-Rostfrei (W.-Nr. 1.4571) mit zwei
Arretierungsmöglichkeiten wird gesondert vergütet.

 Vom Bieter auszufüllen:

Fabrikat: '..............................'

Die Eignung des angebotenen Fabrikates ist entsprechend
den vorstehenden Anforderungen durch Vorlage einer
Prüfbescheinigung vom "Fachausschuß Bauliche
Einrichtungen" nachzuweisen.
Menge: 1,000 Stüc

**05.3 Böschungsstueck liefern, Rohr-DN 800, Beton, Einlauf**
Böschungsstueck liefern Rohr-DN 800.nach DIN 4032
Einlauf
Material = Beton
Neigung des Anlaufs 1 zu 1,5.
Menge: 1,000 Stüc

**05.4 Böschungsstueck liefern, Rohr-DN 800, Beton, Auslauf**
Böschungsstueck liefern Rohr-DN 800.nach DIN 4032
Auslauf
Material = Beton
Neigung des Anlaufs 1 zu 1,5.
Menge: 1,000 Stüc

**05.5 Gelenkstueck SS liefern, Rohr-DN 800, Beton,**
Gelenkstueck liefern Rohr-DN 800 nach DIN 4032
Spitzende - Spitzende Länge 1,00 m,
Einlauf Material = Beton.
Menge: 1,000 Stüc

**05.6 Gelenkstueck SM liefern, Rohr-DN 800, Beton,**
Gelenkstueck liefern Rohr-DN 800 nach DIN 4032
Spitzende - Muffe Länge 1,00 m,
Einlauf Material = Beton.
Menge: 1,000 Stüc

**05.7 Betonrohrltg. mit Fuß liefern, Rohr DN 800**
Rohrleitung aus Betonrohren nach DIN EN 1916 -
DIN V 1201, liefern
DN 800, Form KFW-F. Rohr mit Fuß.
Rohrverbindung mit Muffe mit integrierter
Gleitringdichtung aus Elastomeren nach DIN 4060.
Verlegetiefe (Fließsohle) bis 2,5 m.
Überdeckung bis 1,0 m
Straßenverkehrslast = SLW 60
Nachweis der Rohrstatik ist
vom Hersteller zu erbringen.
Menge: 12,000 m

### Titel 06 Los 6 - Gew.Nr. 1/00/05 Stau II

*Hinweis*
Vorbemerkung

Die nachfolgende Position beinhaltet den beschriebenen
Betonstaukopf zu liefern und auf Anweisung des AG am
Lieferort zwischen Putlitz und Triglitz im Amt
Putlitz-Berge abzuladen. Der genaue Lieferort ist vorab
mit dem AG abzustimmen. Es handelt sich dabei aber in
jedem Fall um einen Übergabepunkt an einer befestigten
Straße.

Der Zeitraum der Lieferung ist mit dem AG detailliert
abzustimmen.
Vor der Ausführung ist dem AG eine Ausführungszeichnung
für jeden Betonstaukopf zur Bestätigung und Freigabe
vorzulegen.

**06.1 Betonstaukopf**
Betonstaukopf
Fertigung und Lieferung von einem Betonschachtbauwerk
nach statischen und konstruktiven Erfordernissen in
Rechteckbauweise ein- oder zweiteilig aus
WU-Stahlbeton, einschl. zugelassenem Montagekleber.
Eingebauter Führungsrahmen (U80) mit Sohlbalken bündig
in die Betonwandung eingelassen und verankert.
Alle Metallteile in feuerverzinkter Ausführung.
Höhe des Betonkörpers: H = 2,00 m (Schachtsohle bis UK
Gitterrost)
Innenabmessung: 1200 mm x 1500 mm
Wandstärke: 150 mm
Bodenplatte: 200 mm (Auftriebssicherung nicht
erforderlich)
einschließlich Steigbügel Form B ober- und unterhalb
(beidseitig) des Jalousienverschlusses
Rohranschlüsse: Betonglockenmuffenrohr DN 800
Fertigteilschacht einschl. Verlegeösen frei Baustelle
liefern, entladen,  einbauen.

Ausrüstung
Kleinststauwinde mit ca. 6 KN, Triebstock, Traverse für
Winde und die komplette Jalousiestautafeln herstellen
und fertig montiert liefern und einbauen.
Traverse mit Windwerk ca. 1,0 m über OK Gitterrost.

Kleinststauwinde
für manuellen Betrieb zum Heben und Senken von
Stautafeln über Triebstock.
Die Winde ist so herzustellen, dass keine Bremse
notwendig wird. Alle Lagerstellen sind wartungsfrei
auszubilden.

Techn. Daten
zulässige Hubkraft  F=6300 N
Hub- und Senkgeschwindigkeit
bei 30 U-1  v=3,5 mm/s
Antriebsritzel für Triebstock t=31,4 mm
abnehmbare Handkurbel
Antriebszapfen mit Vorrichtung gegen unbefugte
Fremdbedienung

Korrosionsschutz
Gehäuse und alle Getriebeteile und Stahlteile
feuerverzinkt
Gehäuse zusätzl. Beschichtung mit Macropoxy EG1+ und
Deckbeschichtung Acrolon EG 5 Gesamtschichtdicke 240mü
(Fa. Sherwin Williams oder gleichw.) RAL 6011
einschl. Übergabe einer Betriebsdokumentation mit
Bedienanleitung und Wartung.

Staubohlen: L=1260 mm; B=60 mm; H=150mm
  (ohne Nut u. Feder)
Stauhöhe:  1050 mm
Holzart:  Eichenholz
Grundbohle: 1 Stück / Höhe 150 mm
Spaltmaß:  120 mm

Einschl. Gitterrostabdeckung (begehbar) beidseitig
klapp- und abschließbar. Alle Metallteile in
feuerverzinkter Ausführung.
Menge: 1,000 Stüc

**06.2 Einstiegshilfe, einschließlich Hülse**
Einstiegshilfe bestehend aus:
Hülse aus V4A-Edelstahl-Rostfrei (Werkstoffnummer 1.4571) elektropoliert,
mit Kulissenführung am oberen und am unteren Ende,
Ausführung D (Eindübeln)
einschließlich eines zugelassenen Dübelsystems z.B.
HILTI-HVA bestehend aus zwei Mörtelpatronen HEA M8,
2 Ankerstangen M  12*95, einschließlich Muttern,
Kontermuttern und Unterlegscheiben liefern und in
Betonstaukopf einbauen. Alle Metallteile des
Dübelsystems müssen ebenfalls aus V4A- Edelstahl
bestehen (W.-Nr. 1.4571). Wird ein anderes als vom
Hersteller vorgegebenes Dübelsystem verwendet, so muss
die Eignung im Hinblick auf die Randabstände und die
Verwendbarkeit bei einer Betondicke von 90mm nach
DIN 4034 10/73 und DIN 4034 09/90, Teil 1-2, nachgewiesen werden.

Haltestange mit T-Griff, Länge 1,35m, aus
V4A-Edelstahl-Rostfrei (W.-Nr. 1.4571) mit zwei
Arretierungsmöglichkeiten wird gesondert vergütet.

 Vom Bieter auszufüllen:

Fabrikat: '..............................'

Die Eignung des angebotenen Fabrikates ist entsprechend
den vorstehenden Anforderungen durch Vorlage einer
Prüfbescheinigung vom "Fachausschuß Bauliche
Einrichtungen" nachzuweisen.
Menge: 1,000 Stüc

**06.3 Böschungsstueck liefern, Rohr-DN 800, Beton, Einlauf**
Böschungsstueck liefern Rohr-DN 800.nach DIN 4032
Einlauf
Material = Beton
Neigung des Anlaufs 1 zu 1,5.
Menge: 1,000 Stüc

**06.4 Böschungsstueck liefern, Rohr-DN 800, Beton, Auslauf**
Böschungsstueck liefern Rohr-DN 800.nach DIN 4032
Auslauf
Material = Beton
Neigung des Anlaufs 1 zu 1,5.
Menge: 1,000 Stüc

**06.5 Gelenkstueck SS liefern, Rohr-DN 800, Beton,**
Gelenkstueck liefern Rohr-DN 800 nach DIN 4032
Spitzende - Spitzende Länge 1,00 m,
Einlauf Material = Beton.
Menge: 1,000 Stüc

**06.6 Gelenkstueck SM liefern, Rohr-DN 800, Beton,**
Gelenkstueck liefern Rohr-DN 800 nach DIN 4032
Spitzende - Muffe Länge 1,00 m,
Einlauf Material = Beton.
Menge: 1,000 Stüc

**06.7 Betonrohrltg. mit Fuß liefern, Rohr DN 800**
Rohrleitung aus Betonrohren nach DIN EN 1916 -
DIN V 1201, liefern
DN 800, Form KFW-F. Rohr mit Fuß.
Rohrverbindung mit Muffe mit integrierter
Gleitringdichtung aus Elastomeren nach DIN 4060.
Verlegetiefe (Fließsohle) bis 2,5 m.
Überdeckung bis 1,0 m
Straßenverkehrslast = SLW 60
Nachweis der Rohrstatik ist
vom Hersteller zu erbringen.
Menge: 12,000 m

### Titel 07 Los 7 - Gew.Nr. 1/00/05 Stau III

*Hinweis*
Vorbemerkung

Die nachfolgende Position beinhaltet den beschriebenen
Betonstaukopf zu liefern und auf Anweisung des AG am
Lieferort zwischen Putlitz und Triglitz im Amt
Putlitz-Berge abzuladen. Der genaue Lieferort ist vorab
mit dem AG abzustimmen. Es handelt sich dabei aber in
jedem Fall um einen Übergabepunkt an einer befestigten
Straße.

Der Zeitraum der Lieferung ist mit dem AG detailliert
abzustimmen.
Vor der Ausführung ist dem AG eine Ausführungszeichnung
für jeden Betonstaukopf zur Bestätigung und Freigabe
vorzulegen.

**07.1 Betonstaukopf**
Betonstaukopf
Fertigung und Lieferung von einem Betonschachtbauwerk
nach statischen und konstruktiven Erfordernissen in
Rechteckbauweise ein- oder zweiteilig aus
WU-Stahlbeton, einschl. zugelassenem Montagekleber.
Eingebauter Führungsrahmen (U80) mit Sohlbalken bündig
in die Betonwandung eingelassen und verankert.
Alle Metallteile in feuerverzinkter Ausführung.
Höhe des Betonkörpers: H = 1,80 m (Schachtsohle bis UK
Gitterrost)
Innenabmessung: 1200 mm x 1500 mm
Wandstärke: 150 mm
Bodenplatte: 200 mm (Auftriebssicherung nicht
erforderlich)
einschließlich Steigbügel Form B ober- und unterhalb
(beidseitig) des Jalousienverschlusses
Rohranschlüsse: Betonglockenmuffenrohr DN 800
Fertigteilschacht einschl. Verlegeösen frei Baustelle
liefern, entladen,  einbauen.

Ausrüstung
Kleinststauwinde mit ca. 6 KN, Triebstock, Traverse für
Winde und die komplette Jalousiestautafeln herstellen
und fertig montiert liefern und einbauen.
Traverse mit Windwerk ca. 1,0 m über OK Gitterrost.

Kleinststauwinde
für manuellen Betrieb zum Heben und Senken von
Stautafeln über Triebstock.
Die Winde ist so herzustellen, dass keine Bremse
notwendig wird. Alle Lagerstellen sind wartungsfrei
auszubilden.

Techn. Daten
zulässige Hubkraft  F=6300 N
Hub- und Senkgeschwindigkeit
bei 30 U-1  v=3,5 mm/s
Antriebsritzel für Triebstock t=31,4 mm
abnehmbare Handkurbel
Antriebszapfen mit Vorrichtung gegen unbefugte
Fremdbedienung

Korrosionsschutz
Gehäuse und alle Getriebeteile und Stahlteile
feuerverzinkt
Gehäuse zusätzl. Beschichtung mit Macropoxy EG1+ und
Deckbeschichtung Acrolon EG 5 Gesamtschichtdicke 240mü
(Fa. Sherwin Williams oder gleichw.) RAL 6011
einschl. Übergabe einer Betriebsdokumentation mit
Bedienanleitung und Wartung.

Staubohlen: L=1260 mm; B=60 mm; H=150mm
  (ohne Nut u. Feder)
Stauhöhe:  900 mm
Holzart:  Eichenholz
Grundbohle: 1 Stück / Höhe 150 mm
Spaltmaß:  120 mm

Einschl. Gitterrostabdeckung (begehbar) beidseitig
klapp- und abschließbar. Alle Metallteile in
feuerverzinkter Ausführung.
Menge: 1,000 Stüc

**07.2 Einstiegshilfe, einschließlich Hülse**
Einstiegshilfe bestehend aus:
Hülse aus V4A-Edelstahl-Rostfrei (Werkstoffnummer 1.4571) elektropoliert,
mit Kulissenführung am oberen und am unteren Ende,
Ausführung D (Eindübeln)
einschließlich eines zugelassenen Dübelsystems z.B.
HILTI-HVA bestehend aus zwei Mörtelpatronen HEA M8,
2 Ankerstangen M  12*95, einschließlich Muttern,
Kontermuttern und Unterlegscheiben liefern und in
Betonstaukopf einbauen. Alle Metallteile des
Dübelsystems müssen ebenfalls aus V4A- Edelstahl
bestehen (W.-Nr. 1.4571). Wird ein anderes als vom
Hersteller vorgegebenes Dübelsystem verwendet, so muss
die Eignung im Hinblick auf die Randabstände und die
Verwendbarkeit bei einer Betondicke von 90mm nach
DIN 4034 10/73 und DIN 4034 09/90, Teil 1-2, nachgewiesen werden.

Haltestange mit T-Griff, Länge 1,35m, aus
V4A-Edelstahl-Rostfrei (W.-Nr. 1.4571) mit zwei
Arretierungsmöglichkeiten wird gesondert vergütet.

 Vom Bieter auszufüllen:

Fabrikat: '..............................'

Die Eignung des angebotenen Fabrikates ist entsprechend
den vorstehenden Anforderungen durch Vorlage einer
Prüfbescheinigung vom "Fachausschuß Bauliche
Einrichtungen" nachzuweisen.
Menge: 1,000 Stüc

**07.3 Böschungsstueck liefern, Rohr-DN 800, Beton, Einlauf**
Böschungsstueck liefern Rohr-DN 800.nach DIN 4032
Einlauf
Material = Beton
Neigung des Anlaufs 1 zu 1,5.
Menge: 1,000 Stüc

**07.4 Böschungsstueck liefern, Rohr-DN 800, Beton, Auslauf**
Böschungsstueck liefern Rohr-DN 800.nach DIN 4032
Auslauf
Material = Beton
Neigung des Anlaufs 1 zu 1,5.
Menge: 1,000 Stüc

**07.5 Gelenkstueck SS liefern, Rohr-DN 800, Beton,**
Gelenkstueck liefern Rohr-DN 800 nach DIN 4032
Spitzende - Spitzende Länge 1,00 m,
Einlauf Material = Beton.
Menge: 1,000 Stüc

**07.6 Gelenkstueck SM liefern, Rohr-DN 800, Beton,**
Gelenkstueck liefern Rohr-DN 800 nach DIN 4032
Spitzende - Muffe Länge 1,00 m,
Einlauf Material = Beton.
Menge: 1,000 Stüc

**07.7 Betonrohrltg. mit Fuß liefern, Rohr DN 800**
Rohrleitung aus Betonrohren nach DIN EN 1916 -
DIN V 1201, liefern
DN 800, Form KFW-F. Rohr mit Fuß.
Rohrverbindung mit Muffe mit integrierter
Gleitringdichtung aus Elastomeren nach DIN 4060.
Verlegetiefe (Fließsohle) bis 2,5 m.
Überdeckung bis 1,0 m
Straßenverkehrslast = SLW 60
Nachweis der Rohrstatik ist
vom Hersteller zu erbringen.
Menge: 12,000 m

### Titel 08 Los 9 - Gew.Nr. 1/00/05 Stau IV

*Hinweis*
Vorbemerkung

Die nachfolgende Position beinhaltet den beschriebenen
Betonstaukopf zu liefern und auf Anweisung des AG am
Lieferort zwischen Putlitz und Triglitz im Amt
Putlitz-Berge abzuladen. Der genaue Lieferort ist vorab
mit dem AG abzustimmen. Es handelt sich dabei aber in
jedem Fall um einen Übergabepunkt an einer befestigten
Straße.

Der Zeitraum der Lieferung ist mit dem AG detailliert
abzustimmen.
Vor der Ausführung ist dem AG eine Ausführungszeichnung
für jeden Betonstaukopf zur Bestätigung und Freigabe
vorzulegen.

**08.1 Betonstaukopf**
Betonstaukopf
Fertigung und Lieferung von einem Betonschachtbauwerk
nach statischen und konstruktiven Erfordernissen in
Rechteckbauweise ein- oder zweiteilig aus
WU-Stahlbeton, einschl. zugelassenem Montagekleber.
Eingebauter Führungsrahmen (U80) mit Sohlbalken bündig
in die Betonwandung eingelassen und verankert.
Alle Metallteile in feuerverzinkter Ausführung.
Höhe des Betonkörpers: H = 2,00 m (Schachtsohle bis UK
Gitterrost)
Innenabmessung: 1200 mm x 1500 mm
Wandstärke: 150 mm
Bodenplatte: 200 mm (Auftriebssicherung nicht
erforderlich)
einschließlich Steigbügel Form B ober- und unterhalb
(beidseitig) des Jalousienverschlusses
Rohranschlüsse: Betonglockenmuffenrohr DN 800
Fertigteilschacht einschl. Verlegeösen frei Baustelle
liefern, entladen,  einbauen.

Ausrüstung
Kleinststauwinde mit ca. 6 KN, Triebstock, Traverse für
Winde und die komplette Jalousiestautafeln herstellen
und fertig montiert liefern und einbauen.
Traverse mit Windwerk ca. 1,0 m über OK Gitterrost.

Kleinststauwinde
für manuellen Betrieb zum Heben und Senken von
Stautafeln über Triebstock.
Die Winde ist so herzustellen, dass keine Bremse
notwendig wird. Alle Lagerstellen sind wartungsfrei
auszubilden.

Techn. Daten
zulässige Hubkraft  F=6300 N
Hub- und Senkgeschwindigkeit
bei 30 U-1  v=3,5 mm/s
Antriebsritzel für Triebstock t=31,4 mm
abnehmbare Handkurbel
Antriebszapfen mit Vorrichtung gegen unbefugte
Fremdbedienung

Korrosionsschutz
Gehäuse und alle Getriebeteile und Stahlteile
feuerverzinkt
Gehäuse zusätzl. Beschichtung mit Macropoxy EG1+ und
Deckbeschichtung Acrolon EG 5 Gesamtschichtdicke 240mü
(Fa. Sherwin Williams oder gleichw.) RAL 6011
einschl. Übergabe einer Betriebsdokumentation mit
Bedienanleitung und Wartung.

Staubohlen: L=1260 mm; B=60 mm; H=150mm
  (ohne Nut u. Feder)
Stauhöhe:  1050 mm
Holzart:  Eichenholz
Grundbohle: 1 Stück / Höhe 150 mm
Spaltmaß:  120 mm

Einschl. Gitterrostabdeckung (begehbar) beidseitig
klapp- und abschließbar. Alle Metallteile in
feuerverzinkter Ausführung.
Menge: 1,000 Stüc

**08.2 Einstiegshilfe, einschließlich Hülse**
Einstiegshilfe bestehend aus:
Hülse aus V4A-Edelstahl-Rostfrei (Werkstoffnummer 1.4571) elektropoliert,
mit Kulissenführung am oberen und am unteren Ende,
Ausführung D (Eindübeln)
einschließlich eines zugelassenen Dübelsystems z.B.
HILTI-HVA bestehend aus zwei Mörtelpatronen HEA M8,
2 Ankerstangen M  12*95, einschließlich Muttern,
Kontermuttern und Unterlegscheiben liefern und in
Betonstaukopf einbauen. Alle Metallteile des
Dübelsystems müssen ebenfalls aus V4A- Edelstahl
bestehen (W.-Nr. 1.4571). Wird ein anderes als vom
Hersteller vorgegebenes Dübelsystem verwendet, so muss
die Eignung im Hinblick auf die Randabstände und die
Verwendbarkeit bei einer Betondicke von 90mm nach
DIN 4034 10/73 und DIN 4034 09/90, Teil 1-2, nachgewiesen werden.

Haltestange mit T-Griff, Länge 1,35m, aus
V4A-Edelstahl-Rostfrei (W.-Nr. 1.4571) mit zwei
Arretierungsmöglichkeiten wird gesondert vergütet.

 Vom Bieter auszufüllen:

Fabrikat: '..............................'

Die Eignung des angebotenen Fabrikates ist entsprechend
den vorstehenden Anforderungen durch Vorlage einer
Prüfbescheinigung vom "Fachausschuß Bauliche
Einrichtungen" nachzuweisen.
Menge: 1,000 Stüc

**08.3 Böschungsstueck liefern, Rohr-DN 800, Beton, Einlauf**
Böschungsstueck liefern Rohr-DN 800 nach DIN 4032
Einlauf
Material = Beton
Neigung des Anlaufs 1 zu 1,5.
Menge: 1,000 Stüc

**08.4 Böschungsstueck liefern, Rohr-DN 800, Beton, Auslauf**
Böschungsstueck liefern Rohr-DN 800 nach DIN 4032
Auslauf
Material = Beton
Neigung des Anlaufs 1 zu 1,5.
Menge: 1,000 Stüc

**08.5 Gelenkstueck SS liefern, Rohr-DN 800, Beton,**
Gelenkstueck liefern Rohr-DN 800 nach DIN 4032
Spitzende - Spitzende Länge 1,00 m,
Einlauf Material = Beton.
Menge: 1,000 Stüc

**08.6 Gelenkstueck SM liefern, Rohr-DN 800, Beton,**
Gelenkstueck liefern Rohr-DN 800 nach DIN 4032
Spitzende - Muffe Länge 1,00 m,
Einlauf Material = Beton.
Menge: 1,000 Stüc

**08.7 Betonrohrltg. mit Fuß liefern, Rohr DN 800**
Rohrleitung aus Betonrohren nach DIN EN 1916 -
DIN V 1201, liefern
DN 800, Form KFW-F. Rohr mit Fuß.
Rohrverbindung mit Muffe mit integrierter
Gleitringdichtung aus Elastomeren nach DIN 4060.
Verlegetiefe (Fließsohle) bis 2,5 m.
Überdeckung bis 1,0 m
Straßenverkehrslast = SLW 60
Nachweis der Rohrstatik ist
vom Hersteller zu erbringen.
Menge: 12,000 m

### Titel 09 Los 10 - Gew.Nr. 1/00/05 Stau V

*Hinweis*
Vorbemerkung

Die nachfolgende Position beinhaltet den beschriebenen
Betonstaukopf zu liefern und auf Anweisung des AG am
Lieferort zwischen Putlitz und Triglitz im Amt
Putlitz-Berge abzuladen. Der genaue Lieferort ist vorab
mit dem AG abzustimmen. Es handelt sich dabei aber in
jedem Fall um einen Übergabepunkt an einer befestigten
Straße.

Der Zeitraum der Lieferung ist mit dem AG detailliert
abzustimmen.
Vor der Ausführung ist dem AG eine Ausführungszeichnung
für jeden Betonstaukopf zur Bestätigung und Freigabe
vorzulegen.

**09.1 Betonstaukopf**
Betonstaukopf
Fertigung und Lieferung von einem Betonschachtbauwerk
nach statischen und konstruktiven Erfordernissen in
Rechteckbauweise ein- oder zweiteilig aus
WU-Stahlbeton, einschl. zugelassenem Montagekleber.
Eingebauter Führungsrahmen (U80) mit Sohlbalken bündig
in die Betonwandung eingelassen und verankert.
Alle Metallteile in feuerverzinkter Ausführung.
Höhe des Betonkörpers: H = 2,00 m (Schachtsohle bis UK
Gitterrost)
Innenabmessung: 1200 mm x 1500 mm
Wandstärke: 150 mm
Bodenplatte: 200 mm (Auftriebssicherung nicht
erforderlich)
einschließlich Steigbügel Form B ober- und unterhalb
(beidseitig) des Jalousienverschlusses
Rohranschlüsse: Betonglockenmuffenrohr DN 800
Fertigteilschacht einschl. Verlegeösen frei Baustelle
liefern, entladen,  einbauen.

Ausrüstung
Kleinststauwinde mit ca. 6 KN, Triebstock, Traverse für
Winde und die komplette Jalousiestautafeln herstellen
und fertig montiert liefern und einbauen.
Traverse mit Windwerk ca. 1,0 m über OK Gitterrost.

Kleinststauwinde
für manuellen Betrieb zum Heben und Senken von
Stautafeln über Triebstock.
Die Winde ist so herzustellen, dass keine Bremse
notwendig wird. Alle Lagerstellen sind wartungsfrei
auszubilden.

Techn. Daten
zulässige Hubkraft  F=6300 N
Hub- und Senkgeschwindigkeit
bei 30 U-1  v=3,5 mm/s
Antriebsritzel für Triebstock t=31,4 mm
abnehmbare Handkurbel
Antriebszapfen mit Vorrichtung gegen unbefugte
Fremdbedienung

Korrosionsschutz
Gehäuse und alle Getriebeteile und Stahlteile
feuerverzinkt
Gehäuse zusätzl. Beschichtung mit Macropoxy EG1+ und
Deckbeschichtung Acrolon EG 5 Gesamtschichtdicke 240mü
(Fa. Sherwin Williams oder gleichw.) RAL 6011
einschl. Übergabe einer Betriebsdokumentation mit
Bedienanleitung und Wartung.

Staubohlen: L=1260 mm; B=60 mm; H=150mm
  (ohne Nut u. Feder)
Stauhöhe:  1050 mm
Holzart:  Eichenholz
Grundbohle: 1 Stück / Höhe 150 mm
Spaltmaß:  120 mm

Einschl. Gitterrostabdeckung (begehbar) beidseitig
klapp- und abschließbar. Alle Metallteile in
feuerverzinkter Ausführung.
Menge: 1,000 Stüc

**09.2 Einstiegshilfe, einschließlich Hülse**
Einstiegshilfe bestehend aus:
Hülse aus V4A-Edelstahl-Rostfrei (Werkstoffnummer 1.4571) elektropoliert,
mit Kulissenführung am oberen und am unteren Ende,
Ausführung D (Eindübeln)
einschließlich eines zugelassenen Dübelsystems z.B.
HILTI-HVA bestehend aus zwei Mörtelpatronen HEA M8,
2 Ankerstangen M  12*95, einschließlich Muttern,
Kontermuttern und Unterlegscheiben liefern und in
Betonstaukopf einbauen. Alle Metallteile des
Dübelsystems müssen ebenfalls aus V4A- Edelstahl
bestehen (W.-Nr. 1.4571). Wird ein anderes als vom
Hersteller vorgegebenes Dübelsystem verwendet, so muss
die Eignung im Hinblick auf die Randabstände und die
Verwendbarkeit bei einer Betondicke von 90mm nach
DIN 4034 10/73 und DIN 4034 09/90, Teil 1-2, nachgewiesen werden.

Haltestange mit T-Griff, Länge 1,35m, aus
V4A-Edelstahl-Rostfrei (W.-Nr. 1.4571) mit zwei
Arretierungsmöglichkeiten wird gesondert vergütet.

 Vom Bieter auszufüllen:

Fabrikat: '..............................'

Die Eignung des angebotenen Fabrikates ist entsprechend
den vorstehenden Anforderungen durch Vorlage einer
Prüfbescheinigung vom "Fachausschuß Bauliche
Einrichtungen" nachzuweisen.
Menge: 1,000 Stüc

**09.3 Böschungsstueck liefern, Rohr-DN 800, Beton, Einlauf**
Böschungsstueck liefern Rohr-DN 800 nach DIN 4032
Einlauf
Material = Beton
Neigung des Anlaufs 1 zu 1,5.
Menge: 1,000 Stüc

**09.4 Böschungsstueck liefern, Rohr-DN 800, Beton, Auslauf**
Böschungsstueck liefern Rohr-DN 800 nach DIN 4032
Auslauf
Material = Beton
Neigung des Anlaufs 1 zu 1,5.
Menge: 1,000 Stüc

**09.5 Gelenkstueck SS liefern, Rohr-DN 800, Beton,**
Gelenkstueck liefern Rohr-DN 800 nach DIN 4032
Spitzende - Spitzende Länge 1,00 m,
Einlauf Material = Beton.
Menge: 1,000 Stüc

**09.6 Gelenkstueck SM liefern, Rohr-DN 800, Beton,**
Gelenkstueck liefern Rohr-DN 800 nach DIN 4032
Spitzende - Muffe Länge 1,00 m,
Einlauf Material = Beton.
Menge: 1,000 Stüc

**09.7 Betonrohrltg. mit Fuß liefern, Rohr DN 800**
Rohrleitung aus Betonrohren nach DIN EN 1916 -
DIN V 1201, liefern
DN 800, Form KFW-F. Rohr mit Fuß.
Rohrverbindung mit Muffe mit integrierter
Gleitringdichtung aus Elastomeren nach DIN 4060.
Verlegetiefe (Fließsohle) bis 2,5 m.
Überdeckung bis 1,0 m
Straßenverkehrslast = SLW 60
Nachweis der Rohrstatik ist
vom Hersteller zu erbringen.
Menge: 12,000 m

### Titel 10 Los 11 - Gew.Nr. 1/00/05 Stau VI

*Hinweis*
Vorbemerkung

Die nachfolgende Position beinhaltet den beschriebenen
Betonstaukopf zu liefern und auf Anweisung des AG am
Lieferort zwischen Putlitz und Triglitz im Amt
Putlitz-Berge abzuladen. Der genaue Lieferort ist vorab
mit dem AG abzustimmen. Es handelt sich dabei aber in
jedem Fall um einen Übergabepunkt an einer befestigten
Straße.

Der Zeitraum der Lieferung ist mit dem AG detailliert
abzustimmen.
Vor der Ausführung ist dem AG eine Ausführungszeichnung
für jeden Betonstaukopf zur Bestätigung und Freigabe
vorzulegen.

**10.1 Betonstaukopf**
Betonstaukopf
Fertigung und Lieferung von einem Betonschachtbauwerk
nach statischen und konstruktiven Erfordernissen in
Rechteckbauweise ein- oder zweiteilig aus
WU-Stahlbeton, einschl. zugelassenem Montagekleber.
Eingebauter Führungsrahmen (U80) mit Sohlbalken bündig
in die Betonwandung eingelassen und verankert.
Alle Metallteile in feuerverzinkter Ausführung.
Höhe des Betonkörpers: H = 2,20 m (Schachtsohle bis UK
Gitterrost)
Innenabmessung: 1200 mm x 1500 mm
Wandstärke: 150 mm
Bodenplatte: 200 mm (Auftriebssicherung nicht
erforderlich)
einschließlich Steigbügel Form B ober- und unterhalb
(beidseitig) des Jalousienverschlusses
Rohranschlüsse: Betonglockenmuffenrohr DN 800
Fertigteilschacht einschl. Verlegeösen frei Baustelle
liefern, entladen,  einbauen.

Ausrüstung
Kleinststauwinde mit ca. 6 KN, Triebstock, Traverse für
Winde und die komplette Jalousiestautafeln herstellen
und fertig montiert liefern und einbauen.
Traverse mit Windwerk ca. 1,0 m über OK Gitterrost.

Kleinststauwinde
für manuellen Betrieb zum Heben und Senken von
Stautafeln über Triebstock.
Die Winde ist so herzustellen, dass keine Bremse
notwendig wird. Alle Lagerstellen sind wartungsfrei
auszubilden.

Techn. Daten
zulässige Hubkraft  F=6300 N
Hub- und Senkgeschwindigkeit
bei 30 U-1  v=3,5 mm/s
Antriebsritzel für Triebstock t=31,4 mm
abnehmbare Handkurbel
Antriebszapfen mit Vorrichtung gegen unbefugte
Fremdbedienung

Korrosionsschutz
Gehäuse und alle Getriebeteile und Stahlteile
feuerverzinkt
Gehäuse zusätzl. Beschichtung mit Macropoxy EG1+ und
Deckbeschichtung Acrolon EG 5 Gesamtschichtdicke 240mü
(Fa. Sherwin Williams oder gleichw.) RAL 6011
einschl. Übergabe einer Betriebsdokumentation mit
Bedienanleitung und Wartung.

Staubohlen: L=1260 mm; B=60 mm; H=150mm
  (ohne Nut u. Feder)
Stauhöhe:  1050 mm
Holzart:  Eichenholz
Grundbohle: 1 Stück / Höhe 150 mm
Spaltmaß:  120 mm

Einschl. Gitterrostabdeckung (begehbar) beidseitig
klapp- und abschließbar. Alle Metallteile in
feuerverzinkter Ausführung.
Menge: 1,000 Stüc

**10.2 Einstiegshilfe, einschließlich Hülse**
Einstiegshilfe bestehend aus:
Hülse aus V4A-Edelstahl-Rostfrei (Werkstoffnummer 1.4571) elektropoliert,
mit Kulissenführung am oberen und am unteren Ende,
Ausführung D (Eindübeln)
einschließlich eines zugelassenen Dübelsystems z.B.
HILTI-HVA bestehend aus zwei Mörtelpatronen HEA M8,
2 Ankerstangen M  12*95, einschließlich Muttern,
Kontermuttern und Unterlegscheiben liefern und in
Betonstaukopf einbauen. Alle Metallteile des
Dübelsystems müssen ebenfalls aus V4A- Edelstahl
bestehen (W.-Nr. 1.4571). Wird ein anderes als vom
Hersteller vorgegebenes Dübelsystem verwendet, so muss
die Eignung im Hinblick auf die Randabstände und die
Verwendbarkeit bei einer Betondicke von 90mm nach
DIN 4034 10/73 und DIN 4034 09/90, Teil 1-2, nachgewiesen werden.

Haltestange mit T-Griff, Länge 1,35m, aus
V4A-Edelstahl-Rostfrei (W.-Nr. 1.4571) mit zwei
Arretierungsmöglichkeiten wird gesondert vergütet.

 Vom Bieter auszufüllen:

Fabrikat: '..............................'

Die Eignung des angebotenen Fabrikates ist entsprechend
den vorstehenden Anforderungen durch Vorlage einer
Prüfbescheinigung vom "Fachausschuß Bauliche
Einrichtungen" nachzuweisen.
Menge: 1,000 Stüc

**10.3 Böschungsstueck liefern, Rohr-DN 800, Beton, Einlauf**
Böschungsstueck liefern Rohr-DN 800 nach DIN 4032
Einlauf
Material = Beton
Neigung des Anlaufs 1 zu 1,5.
Menge: 1,000 Stüc

**10.4 Böschungsstueck liefern, Rohr-DN 800, Beton, Auslauf**
Böschungsstueck liefern Rohr-DN 800 nach DIN 4032
Auslauf
Material = Beton
Neigung des Anlaufs 1 zu 1,5.
Menge: 1,000 Stüc

**10.5 Gelenkstueck SS liefern, Rohr-DN 800, Beton,**
Gelenkstueck liefern Rohr-DN 800 nach DIN 4032
Spitzende - Spitzende Länge 1,00 m,
Einlauf Material = Beton.
Menge: 1,000 Stüc

**10.6 Gelenkstueck SM liefern, Rohr-DN 800, Beton,**
Gelenkstueck liefern Rohr-DN 800 nach DIN 4032
Spitzende - Muffe Länge 1,00 m,
Einlauf Material = Beton.
Menge: 1,000 Stüc

**10.7 Betonrohrltg. mit Fuß liefern, Rohr DN 800**
Rohrleitung aus Betonrohren nach DIN EN 1916 -
DIN V 1201, liefern
DN 800, Form KFW-F. Rohr mit Fuß.
Rohrverbindung mit Muffe mit integrierter
Gleitringdichtung aus Elastomeren nach DIN 4060.
Verlegetiefe (Fließsohle) bis 2,5 m.
Überdeckung bis 1,0 m
Straßenverkehrslast = SLW 60
Nachweis der Rohrstatik ist
vom Hersteller zu erbringen.
Menge: 12,000 m

### Titel 11 Los 12 - Gew.Nr. 1/00/106 Stau I

*Hinweis*
Vorbemerkung

Die nachfolgende Position beinhaltet den beschriebenen
Betonstaukopf zu liefern und auf Anweisung des AG am
Lieferort zwischen Putlitz und Triglitz im Amt
Putlitz-Berge abzuladen. Der genaue Lieferort ist vorab
mit dem AG abzustimmen. Es handelt sich dabei aber in
jedem Fall um einen Übergabepunkt an einer befestigten
Straße.

Der Zeitraum der Lieferung ist mit dem AG detailliert
abzustimmen.
Vor der Ausführung ist dem AG eine Ausführungszeichnung
für jeden Betonstaukopf zur Bestätigung und Freigabe
vorzulegen.

**11.1 Betonstaukopf**
Betonstaukopf
Fertigung und Lieferung von einem Betonschachtbauwerk
nach statischen und konstruktiven Erfordernissen in
Rechteckbauweise ein- oder zweiteilig aus
WU-Stahlbeton, einschl. zugelassenem Montagekleber.
Eingebauter Führungsrahmen (U80) mit Sohlbalken bündig
in die Betonwandung eingelassen und verankert.
Alle Metallteile in feuerverzinkter Ausführung.
Höhe des Betonkörpers: H = 1,80 m (Schachtsohle bis UK
Gitterrost)
Innenabmessung: 1200 mm x 1500 mm
Wandstärke: 150 mm
Bodenplatte: 200 mm (Auftriebssicherung nicht
erforderlich)
einschließlich Steigbügel Form B ober- und unterhalb
(beidseitig) des Jalousienverschlusses
Rohranschlüsse: Betonglockenmuffenrohr DN 800
Fertigteilschacht einschl. Verlegeösen frei Baustelle
liefern, entladen,  einbauen.

Ausrüstung
Kleinststauwinde mit ca. 6 KN, Triebstock, Traverse für
Winde und die komplette Jalousiestautafeln herstellen
und fertig montiert liefern und einbauen.
Traverse mit Windwerk ca. 1,0 m über OK Gitterrost.

Kleinststauwinde
für manuellen Betrieb zum Heben und Senken von
Stautafeln über Triebstock.
Die Winde ist so herzustellen, dass keine Bremse
notwendig wird. Alle Lagerstellen sind wartungsfrei
auszubilden.

Techn. Daten
zulässige Hubkraft  F=6300 N
Hub- und Senkgeschwindigkeit
bei 30 U-1  v=3,5 mm/s
Antriebsritzel für Triebstock t=31,4 mm
abnehmbare Handkurbel
Antriebszapfen mit Vorrichtung gegen unbefugte
Fremdbedienung

Korrosionsschutz
Gehäuse und alle Getriebeteile und Stahlteile
feuerverzinkt
Gehäuse zusätzl. Beschichtung mit Macropoxy EG1+ und
Deckbeschichtung Acrolon EG 5 Gesamtschichtdicke 240mü
(Fa. Sherwin Williams oder gleichw.) RAL 6011
einschl. Übergabe einer Betriebsdokumentation mit
Bedienanleitung und Wartung.

Staubohlen: L=1260 mm; B=60 mm; H=150mm
  (ohne Nut u. Feder)
Stauhöhe:  750 mm
Holzart:  Eichenholz
Grundbohle: 1 Stück / Höhe 150 mm
Spaltmaß:  120 mm

Einschl. Gitterrostabdeckung (begehbar) beidseitig
klapp- und abschließbar. Alle Metallteile in
feuerverzinkter Ausführung.
Menge: 1,000 Stüc

**11.2 Einstiegshilfe, einschließlich Hülse**
Einstiegshilfe bestehend aus:
Hülse aus V4A-Edelstahl-Rostfrei (Werkstoffnummer 1.4571) elektropoliert,
mit Kulissenführung am oberen und am unteren Ende,
Ausführung D (Eindübeln)
einschließlich eines zugelassenen Dübelsystems z.B.
HILTI-HVA bestehend aus zwei Mörtelpatronen HEA M8,
2 Ankerstangen M  12*95, einschließlich Muttern,
Kontermuttern und Unterlegscheiben liefern und in
Betonstaukopf einbauen. Alle Metallteile des
Dübelsystems müssen ebenfalls aus V4A- Edelstahl
bestehen (W.-Nr. 1.4571). Wird ein anderes als vom
Hersteller vorgegebenes Dübelsystem verwendet, so muss
die Eignung im Hinblick auf die Randabstände und die
Verwendbarkeit bei einer Betondicke von 90mm nach
DIN 4034 10/73 und DIN 4034 09/90, Teil 1-2, nachgewiesen werden.

Haltestange mit T-Griff, Länge 1,35m, aus
V4A-Edelstahl-Rostfrei (W.-Nr. 1.4571) mit zwei
Arretierungsmöglichkeiten wird gesondert vergütet.

 Vom Bieter auszufüllen:

Fabrikat: '..............................'

Die Eignung des angebotenen Fabrikates ist entsprechend
den vorstehenden Anforderungen durch Vorlage einer
Prüfbescheinigung vom "Fachausschuß Bauliche
Einrichtungen" nachzuweisen.
Menge: 1,000 Stüc

**11.3 Böschungsstueck liefern, Rohr-DN 800, Beton, Einlauf**
Böschungsstueck liefern Rohr-DN 800 nach DIN 4032
Einlauf
Material = Beton
Neigung des Anlaufs 1 zu 1,5.
Menge: 1,000 Stüc

**11.4 Böschungsstueck liefern, Rohr-DN 800, Beton, Auslauf**
Böschungsstueck liefern Rohr-DN 800 nach DIN 4032
Auslauf
Material = Beton
Neigung des Anlaufs 1 zu 1,5.
Menge: 1,000 Stüc

**11.5 Gelenkstueck SS liefern, Rohr-DN 800, Beton,**
Gelenkstueck liefern Rohr-DN 800 nach DIN 4032
Spitzende - Spitzende Länge 1,00 m,
Einlauf Material = Beton.
Menge: 1,000 Stüc

**11.6 Gelenkstueck SM liefern, Rohr-DN 800, Beton,**
Gelenkstueck liefern Rohr-DN 800 nach DIN 4032
Spitzende - Muffe Länge 1,00 m,
Einlauf Material = Beton.
Menge: 1,000 Stüc

**11.7 Betonrohrltg. mit Fuß liefern, Rohr DN 800**
Rohrleitung aus Betonrohren nach DIN EN 1916 -
DIN V 1201, liefern
DN 800, Form KFW-F. Rohr mit Fuß.
Rohrverbindung mit Muffe mit integrierter
Gleitringdichtung aus Elastomeren nach DIN 4060.
Verlegetiefe (Fließsohle) bis 2,5 m.
Überdeckung bis 1,0 m
Straßenverkehrslast = SLW 60
Nachweis der Rohrstatik ist
vom Hersteller zu erbringen.
Menge: 10,000 m

### Titel 12 Los 13 - Gew.Nr. 1/00/107

*Hinweis*
Vorbemerkung

Die nachfolgende Position beinhaltet den beschriebenen
Betonstaukopf zu liefern und auf Anweisung des AG am
Lieferort zwischen Putlitz und Triglitz im Amt
Putlitz-Berge abzuladen. Der genaue Lieferort ist vorab
mit dem AG abzustimmen. Es handelt sich dabei aber in
jedem Fall um einen Übergabepunkt an einer befestigten
Straße.

Der Zeitraum der Lieferung ist mit dem AG detailliert
abzustimmen.
Vor der Ausführung ist dem AG eine Ausführungszeichnung
für jeden Betonstaukopf zur Bestätigung und Freigabe
vorzulegen.

**12.1 Betonstaukopf**
Betonstaukopf
Fertigung und Lieferung von einem Betonschachtbauwerk
nach statischen und konstruktiven Erfordernissen in
Rechteckbauweise ein- oder zweiteilig aus
WU-Stahlbeton, einschl. zugelassenem Montagekleber.
Eingebauter Führungsrahmen (U80) mit Sohlbalken bündig
in die Betonwandung eingelassen und verankert.
Alle Metallteile in feuerverzinkter Ausführung.
Höhe des Betonkörpers: H = 1,60 m (Schachtsohle bis UK
Gitterrost)
Innenabmessung: 1200 mm x 1500 mm
Wandstärke: 150 mm
Bodenplatte: 200 mm (Auftriebssicherung nicht
erforderlich)
einschließlich Steigbügel Form B ober- und unterhalb
(beidseitig) des Jalousienverschlusses
Rohranschlüsse: Betonglockenmuffenrohr DN 800
Fertigteilschacht einschl. Verlegeösen frei Baustelle
liefern, entladen,  einbauen.

Ausrüstung
Kleinststauwinde mit ca. 6 KN, Triebstock, Traverse für
Winde und die komplette Jalousiestautafeln herstellen
und fertig montiert liefern und einbauen.
Traverse mit Windwerk ca. 1,0 m über OK Gitterrost.

Kleinststauwinde
für manuellen Betrieb zum Heben und Senken von
Stautafeln über Triebstock.
Die Winde ist so herzustellen, dass keine Bremse
notwendig wird. Alle Lagerstellen sind wartungsfrei
auszubilden.

Techn. Daten
zulässige Hubkraft  F=6300 N
Hub- und Senkgeschwindigkeit
bei 30 U-1  v=3,5 mm/s
Antriebsritzel für Triebstock t=31,4 mm
abnehmbare Handkurbel
Antriebszapfen mit Vorrichtung gegen unbefugte
Fremdbedienung

Korrosionsschutz
Gehäuse und alle Getriebeteile und Stahlteile
feuerverzinkt
Gehäuse zusätzl. Beschichtung mit Macropoxy EG1+ und
Deckbeschichtung Acrolon EG 5 Gesamtschichtdicke 240mü
(Fa. Sherwin Williams oder gleichw.) RAL 6011
einschl. Übergabe einer Betriebsdokumentation mit
Bedienanleitung und Wartung.

Staubohlen: L=1260 mm; B=60 mm; H=150mm
  (ohne Nut u. Feder)
Stauhöhe:  900 mm
Holzart:  Eichenholz
Grundbohle: 1 Stück / Höhe 150 mm
Spaltmaß:  120 mm

Einschl. Gitterrostabdeckung (begehbar) beidseitig
klapp- und abschließbar. Alle Metallteile in
feuerverzinkter Ausführung.
Menge: 1,000 Stüc

**12.2 Einstiegshilfe, einschließlich Hülse**
Einstiegshilfe bestehend aus:
Hülse aus V4A-Edelstahl-Rostfrei (Werkstoffnummer 1.4571) elektropoliert,
mit Kulissenführung am oberen und am unteren Ende,
Ausführung D (Eindübeln)
einschließlich eines zugelassenen Dübelsystems z.B.
HILTI-HVA bestehend aus zwei Mörtelpatronen HEA M8,
2 Ankerstangen M  12*95, einschließlich Muttern,
Kontermuttern und Unterlegscheiben liefern und in
Betonstaukopf einbauen. Alle Metallteile des
Dübelsystems müssen ebenfalls aus V4A- Edelstahl
bestehen (W.-Nr. 1.4571). Wird ein anderes als vom
Hersteller vorgegebenes Dübelsystem verwendet, so muss
die Eignung im Hinblick auf die Randabstände und die
Verwendbarkeit bei einer Betondicke von 90mm nach
DIN 4034 10/73 und DIN 4034 09/90, Teil 1-2, nachgewiesen werden.

Haltestange mit T-Griff, Länge 1,35m, aus
V4A-Edelstahl-Rostfrei (W.-Nr. 1.4571) mit zwei
Arretierungsmöglichkeiten wird gesondert vergütet.

 Vom Bieter auszufüllen:

Fabrikat: '..............................'

Die Eignung des angebotenen Fabrikates ist entsprechend
den vorstehenden Anforderungen durch Vorlage einer
Prüfbescheinigung vom "Fachausschuß Bauliche
Einrichtungen" nachzuweisen.
Menge: 1,000 Stüc

**12.3 Böschungsstueck liefern, Rohr-DN 800, Beton, Einlauf**
Böschungsstueck liefern Rohr-DN 800 nach DIN 4032
Einlauf
Material = Beton
Neigung des Anlaufs 1 zu 1,5.
Menge: 1,000 Stüc

**12.4 Böschungsstueck liefern, Rohr-DN 800, Beton, Auslauf**
Böschungsstueck liefern Rohr-DN 800 nach DIN 4032
Auslauf
Material = Beton
Neigung des Anlaufs 1 zu 1,5.
Menge: 1,000 Stüc

**12.5 Gelenkstueck SS liefern, Rohr-DN 800, Beton,**
Gelenkstueck liefern Rohr-DN 800 nach DIN 4032
Spitzende - Spitzende Länge 1,00 m,
Einlauf Material = Beton.
Menge: 1,000 Stüc

**12.6 Gelenkstueck SM liefern, Rohr-DN 800, Beton,**
Gelenkstueck liefern Rohr-DN 800 nach DIN 4032
Spitzende - Muffe Länge 1,00 m,
Einlauf Material = Beton.
Menge: 1,000 Stüc

**12.7 Betonrohrltg. mit Fuß liefern, Rohr DN 800**
Rohrleitung aus Betonrohren nach DIN EN 1916 -
DIN V 1201, liefern
DN 800, Form KFW-F. Rohr mit Fuß.
Rohrverbindung mit Muffe mit integrierter
Gleitringdichtung aus Elastomeren nach DIN 4060.
Verlegetiefe (Fließsohle) bis 2,5 m.
Überdeckung bis 1,0 m
Straßenverkehrslast = SLW 60
Nachweis der Rohrstatik ist
vom Hersteller zu erbringen.
Menge: 12,000 m

### Titel 13 Los 14 - Gew.Nr. 1/00/112 Stau I

*Hinweis*
Vorbemerkung

Die nachfolgende Position beinhaltet den beschriebenen
Betonstaukopf zu liefern und auf Anweisung des AG am
Lieferort zwischen Putlitz und Triglitz im Amt
Putlitz-Berge abzuladen. Der genaue Lieferort ist vorab
mit dem AG abzustimmen. Es handelt sich dabei aber in
jedem Fall um einen Übergabepunkt an einer befestigten
Straße.

Der Zeitraum der Lieferung ist mit dem AG detailliert
abzustimmen.
Vor der Ausführung ist dem AG eine Ausführungszeichnung
für jeden Betonstaukopf zur Bestätigung und Freigabe
vorzulegen.

**13.1 Betonstaukopf**
Betonstaukopf
Fertigung und Lieferung von einem Betonschachtbauwerk
nach statischen und konstruktiven Erfordernissen in
Rechteckbauweise ein- oder zweiteilig aus
WU-Stahlbeton, einschl. zugelassenem Montagekleber.
Eingebauter Führungsrahmen (U80) mit Sohlbalken bündig
in die Betonwandung eingelassen und verankert.
Alle Metallteile in feuerverzinkter Ausführung.
Höhe des Betonkörpers: H = 2,00 m (Schachtsohle bis UK
Gitterrost)
Innenabmessung: 1200 mm x 1500 mm
Wandstärke: 150 mm
Bodenplatte: 200 mm (Auftriebssicherung nicht
erforderlich)
einschließlich Steigbügel Form B ober- und unterhalb
(beidseitig) des Jalousienverschlusses
Rohranschlüsse: Betonglockenmuffenrohr DN 800
Fertigteilschacht einschl. Verlegeösen frei Baustelle
liefern, entladen,  einbauen.

Ausrüstung
Kleinststauwinde mit ca. 6 KN, Triebstock, Traverse für
Winde und die komplette Jalousiestautafeln herstellen
und fertig montiert liefern und einbauen.
Traverse mit Windwerk ca. 1,0 m über OK Gitterrost.

Kleinststauwinde
für manuellen Betrieb zum Heben und Senken von
Stautafeln über Triebstock.
Die Winde ist so herzustellen, dass keine Bremse
notwendig wird. Alle Lagerstellen sind wartungsfrei
auszubilden.

Techn. Daten
zulässige Hubkraft  F=6300 N
Hub- und Senkgeschwindigkeit
bei 30 U-1  v=3,5 mm/s
Antriebsritzel für Triebstock t=31,4 mm
abnehmbare Handkurbel
Antriebszapfen mit Vorrichtung gegen unbefugte
Fremdbedienung

Korrosionsschutz
Gehäuse und alle Getriebeteile und Stahlteile
feuerverzinkt
Gehäuse zusätzl. Beschichtung mit Macropoxy EG1+ und
Deckbeschichtung Acrolon EG 5 Gesamtschichtdicke 240mü
(Fa. Sherwin Williams oder gleichw.) RAL 6011
einschl. Übergabe einer Betriebsdokumentation mit
Bedienanleitung und Wartung.

Staubohlen: L=1260 mm; B=60 mm; H=150mm
  (ohne Nut u. Feder)
Stauhöhe:  900 mm
Holzart:  Eichenholz
Grundbohle: 1 Stück / Höhe 150 mm
Spaltmaß:  120 mm

Einschl. Gitterrostabdeckung (begehbar) beidseitig
klapp- und abschließbar. Alle Metallteile in
feuerverzinkter Ausführung.
Menge: 1,000 Stüc

**13.2 Einstiegshilfe, einschließlich Hülse**
Einstiegshilfe bestehend aus:
Hülse aus V4A-Edelstahl-Rostfrei (Werkstoffnummer 1.4571) elektropoliert,
mit Kulissenführung am oberen und am unteren Ende,
Ausführung D (Eindübeln)
einschließlich eines zugelassenen Dübelsystems z.B.
HILTI-HVA bestehend aus zwei Mörtelpatronen HEA M8,
2 Ankerstangen M  12*95, einschließlich Muttern,
Kontermuttern und Unterlegscheiben liefern und in
Betonstaukopf einbauen. Alle Metallteile des
Dübelsystems müssen ebenfalls aus V4A- Edelstahl
bestehen (W.-Nr. 1.4571). Wird ein anderes als vom
Hersteller vorgegebenes Dübelsystem verwendet, so muss
die Eignung im Hinblick auf die Randabstände und die
Verwendbarkeit bei einer Betondicke von 90mm nach
DIN 4034 10/73 und DIN 4034 09/90, Teil 1-2, nachgewiesen werden.

Haltestange mit T-Griff, Länge 1,35m, aus
V4A-Edelstahl-Rostfrei (W.-Nr. 1.4571) mit zwei
Arretierungsmöglichkeiten wird gesondert vergütet.

 Vom Bieter auszufüllen:

Fabrikat: '..............................'

Die Eignung des angebotenen Fabrikates ist entsprechend
den vorstehenden Anforderungen durch Vorlage einer
Prüfbescheinigung vom "Fachausschuß Bauliche
Einrichtungen" nachzuweisen.
Menge: 1,000 Stüc

**13.3 Böschungsstueck liefern, Rohr-DN 800, Beton, Einlauf**
Böschungsstueck liefern Rohr-DN 800 nach DIN 4032
Einlauf
Material = Beton
Neigung des Anlaufs 1 zu 1,5.
Menge: 1,000 Stüc

**13.4 Böschungsstueck liefern, Rohr-DN 800, Beton, Auslauf**
Böschungsstueck liefern Rohr-DN 800 nach DIN 4032
Auslauf
Material = Beton
Neigung des Anlaufs 1 zu 1,5.
Menge: 1,000 Stüc

**13.5 Gelenkstueck SS liefern, Rohr-DN 800, Beton,**
Gelenkstueck liefern Rohr-DN 800 nach DIN 4032
Spitzende - Spitzende Länge 1,00 m,
Einlauf Material = Beton.
Menge: 1,000 Stüc

**13.6 Gelenkstueck SM liefern, Rohr-DN 800, Beton,**
Gelenkstueck liefern Rohr-DN 800 nach DIN 4032
Spitzende - Muffe Länge 1,00 m,
Einlauf Material = Beton.
Menge: 1,000 Stüc

**13.7 Betonrohrltg. mit Fuß liefern, Rohr DN 800**
Rohrleitung aus Betonrohren nach DIN EN 1916 -
DIN V 1201, liefern
DN 800, Form KFW-F. Rohr mit Fuß.
Rohrverbindung mit Muffe mit integrierter
Gleitringdichtung aus Elastomeren nach DIN 4060.
Verlegetiefe (Fließsohle) bis 2,5 m.
Überdeckung bis 1,0 m
Straßenverkehrslast = SLW 60
Nachweis der Rohrstatik ist
vom Hersteller zu erbringen.
Menge: 12,000 m

### Titel 14 Los 15 - Gew.Nr. 1/00/115 Stau I

*Hinweis*
Vorbemerkung

Die nachfolgende Position beinhaltet den beschriebenen
Betonstaukopf zu liefern und auf Anweisung des AG am
Lieferort zwischen Putlitz und Triglitz im Amt
Putlitz-Berge abzuladen. Der genaue Lieferort ist vorab
mit dem AG abzustimmen. Es handelt sich dabei aber in
jedem Fall um einen Übergabepunkt an einer befestigten
Straße.

Der Zeitraum der Lieferung ist mit dem AG detailliert
abzustimmen.
Vor der Ausführung ist dem AG eine Ausführungszeichnung
für jeden Betonstaukopf zur Bestätigung und Freigabe
vorzulegen.

**14.1 Betonstaukopf**
Betonstaukopf
Fertigung und Lieferung von einem Betonschachtbauwerk
nach statischen und konstruktiven Erfordernissen in
Rechteckbauweise ein- oder zweiteilig aus
WU-Stahlbeton, einschl. zugelassenem Montagekleber.
Eingebauter Führungsrahmen (U80) mit Sohlbalken bündig
in die Betonwandung eingelassen und verankert.
Alle Metallteile in feuerverzinkter Ausführung.
Höhe des Betonkörpers: H = 1,80 m (Schachtsohle bis UK
Gitterrost)
Innenabmessung: 1200 mm x 1500 mm
Wandstärke: 150 mm
Bodenplatte: 200 mm (Auftriebssicherung nicht
erforderlich)
einschließlich Steigbügel Form B ober- und unterhalb
(beidseitig) des Jalousienverschlusses
Rohranschlüsse: Betonglockenmuffenrohr DN 600
Fertigteilschacht einschl. Verlegeösen frei Baustelle
liefern, entladen,  einbauen.

Ausrüstung
Kleinststauwinde mit ca. 6 KN, Triebstock, Traverse für
Winde und die komplette Jalousiestautafeln herstellen
und fertig montiert liefern und einbauen.
Traverse mit Windwerk ca. 1,0 m über OK Gitterrost.

Kleinststauwinde
für manuellen Betrieb zum Heben und Senken von
Stautafeln über Triebstock.
Die Winde ist so herzustellen, dass keine Bremse
notwendig wird. Alle Lagerstellen sind wartungsfrei
auszubilden.

Techn. Daten
zulässige Hubkraft  F=6300 N
Hub- und Senkgeschwindigkeit
bei 30 U-1  v=3,5 mm/s
Antriebsritzel für Triebstock t=31,4 mm
abnehmbare Handkurbel
Antriebszapfen mit Vorrichtung gegen unbefugte
Fremdbedienung

Korrosionsschutz
Gehäuse und alle Getriebeteile und Stahlteile
feuerverzinkt
Gehäuse zusätzl. Beschichtung mit Macropoxy EG1+ und
Deckbeschichtung Acrolon EG 5 Gesamtschichtdicke 240mü
(Fa. Sherwin Williams oder gleichw.) RAL 6011
einschl. Übergabe einer Betriebsdokumentation mit
Bedienanleitung und Wartung.

Staubohlen: L=1260 mm; B=60 mm; H=150mm
  (ohne Nut u. Feder)
Stauhöhe:  900 mm
Holzart:  Eichenholz
Grundbohle: 1 Stück / Höhe 150 mm
Spaltmaß:  120 mm

Einschl. Gitterrostabdeckung (begehbar) beidseitig
klapp- und abschließbar. Alle Metallteile in
feuerverzinkter Ausführung.
Menge: 1,000 Stüc

**14.2 Einstiegshilfe, einschließlich Hülse**
Einstiegshilfe bestehend aus:
Hülse aus V4A-Edelstahl-Rostfrei (Werkstoffnummer 1.4571) elektropoliert,
mit Kulissenführung am oberen und am unteren Ende,
Ausführung D (Eindübeln)
einschließlich eines zugelassenen Dübelsystems z.B.
HILTI-HVA bestehend aus zwei Mörtelpatronen HEA M8,
2 Ankerstangen M  12*95, einschließlich Muttern,
Kontermuttern und Unterlegscheiben liefern und in
Betonstaukopf einbauen. Alle Metallteile des
Dübelsystems müssen ebenfalls aus V4A- Edelstahl
bestehen (W.-Nr. 1.4571). Wird ein anderes als vom
Hersteller vorgegebenes Dübelsystem verwendet, so muss
die Eignung im Hinblick auf die Randabstände und die
Verwendbarkeit bei einer Betondicke von 90mm nach
DIN 4034 10/73 und DIN 4034 09/90, Teil 1-2, nachgewiesen werden.

Haltestange mit T-Griff, Länge 1,35m, aus
V4A-Edelstahl-Rostfrei (W.-Nr. 1.4571) mit zwei
Arretierungsmöglichkeiten wird gesondert vergütet.

 Vom Bieter auszufüllen:

Fabrikat: '..............................'

Die Eignung des angebotenen Fabrikates ist entsprechend
den vorstehenden Anforderungen durch Vorlage einer
Prüfbescheinigung vom "Fachausschuß Bauliche
Einrichtungen" nachzuweisen.
Menge: 1,000 Stüc

**14.3 Böschungsstueck liefern, Rohr-DN 600, Beton, Einlauf**
Böschungsstueck liefern Rohr-DN 600.nach DIN 4032
Einlauf
Material = Beton
Neigung des Anlaufs 1 zu 1,5.
Menge: 1,000 Stüc

**14.4 Böschungsstueck liefern, Rohr-DN 600, Beton, Auslauf**
Böschungsstueck liefern Rohr-DN 600.nach DIN 4032
Auslauf
Material = Beton
Neigung des Anlaufs 1 zu 1,5.
Menge: 1,000 Stüc

**14.5 Gelenkstueck SS liefern, Rohr-DN 600, Beton,**
Gelenkstueck liefern Rohr-DN 600 nach DIN 4032
Spitzende - Spitzende Länge 1,00 m,
Einlauf Material = Beton.
Menge: 1,000 Stüc

**14.6 Gelenkstueck SM liefern, Rohr-DN 600, Beton,**
Gelenkstueck liefern Rohr-DN 600 nach DIN 4032
Spitzende - Muffe Länge 1,00 m,
Einlauf Material = Beton.
Menge: 1,000 Stüc

**14.7 Betonrohrltg. mit Fuß liefern, Rohr DN 600**
Rohrleitung aus Betonrohren nach DIN EN 1916 -
DIN V 1201, liefern
DN 600, Form KFW-F. Rohr mit Fuß.
Rohrverbindung mit Muffe mit integrierter
Gleitringdichtung aus Elastomeren nach DIN 4060.
Verlegetiefe (Fließsohle) bis 2,5 m.
Überdeckung bis 1,0 m
Straßenverkehrslast = SLW 60
Nachweis der Rohrstatik ist
vom Hersteller zu erbringen.
Menge: 10,000 m

USt %: 19,00
